# S-EPA Elektro
Angebotsaufforderung (GAEB 90, DA83)
Währung: EUR

## S-EPA Elektro
Datum: 17.02.25

### Bereich 01 Text nicht vorhanden !

*Hinweis*
A)  ALLGEMEINE VORBEMERKUNGEN FÜR EINHEITSPREISABKOMMEN
ELEKTROMOD FUNKTIONAL(S-EPA)
=======================================================
====================

A1) ALLGEMEINES

In den Positionen dieses Leistungsverzeichnisses sind
Wohnungsmodernisierungen beschrieben.

Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen. Hierbei ist darauf zu
achten, dass für die Ausführung sämtlicher Arbeiten
unsere Baustellenordnung in der jeweils gültigen
Fassung zu beachten ist, die dem ausführenden
Fachpersonal in geeigneter Form zur Kenntnis zu geben
ist.

Der Einsatz von Subunternehmern ist grundsätzlich nicht
erlaubt.

A2) KUNDENDIENST

Die Arbeiten werden in bewohnten Häusern ausgeführt.

Der Auftraggeber (AG) erwartet vom AN tatkräftige
Unterstützung bei den Bemühungen, berechtigten
Mieterwünschen zu entsprechen. Dazu gehören
insbesondere folgende Verpflichtungen:

1)  Alle Handwerker/Mitarbeiter des AN haben die
Verpflichtung, Kunden (Mietern) höflich und hilfsbereit
zu begegnen. In Gesprächen mit den Mietern ist das
Bemühen von Covivio Immobilien um einen verbesserten
Kundendienst herauszustellen.

2)  Die Mieter sind rechtzeitig vor Durchführung der
Arbeiten zu verständigen, ggf. durch Aushang im
Treppenhaus oder auch individuelleTerminvereinbarung
mit dem einzelnen Mieter.

3)  Arbeiten sind gemäß bauzeitenplan durchzuführen.
Sofern die Frist aus Gründen, die der AN nicht zu
vertreten hat, nicht einzuhalten ist, ist der AG
unverzüglich zu unterrichten.

4)  Möbel und sonstiges Mietereigentum, Bodenflächen
und angrenzende Bauteile etc. im Bereich der
auszuführenden Arbeiten und ggfs. im Treppenhaus sind
durch Folie, evtl. Schaltafeln oder Ähnliches zu
schützen.

A3) PREISE

Die, für die Ausführung von Leistungen nach diesem EPA,
hier festgeschriebenen Preise gelten für
Reparaturarbeiten bis zum Rechnungsbetrag von höchstens
3.000,- EURO einschl. Mehrwertsteuer je
Einzeleinzelfall.

Soweit und sobald Überschreitungen absehbar sind, ist
hierüber der Abteilung Einkauf des AG ein schriftliches
Angebot einzureichen und eine gesonderte Vereinbarung
zu treffen.

In den Einheitspreisen sind sämtliche Kosten, wie
Lohn-, Material- und Nebenkosten enthalten,
insbesondere auch:

1)  Koordination / Terminabsprache(n) mit dem(den)
Mieter(n) / Kundenbetreuer(n) /  Bauleiter(n)

2)  sämtliche Fahrt- und Transportkosten,

3)  sämtliche tariflichen Zulagen wie z.B. Schmutz-
und Staubzulagen, Zulagen für ekelerregende Arbeiten
etc.,

4)  die Gestellung, Vorhaltung und spurlose
Entfernung aller erforderlichen Gerüste und
Absperrungen (ggf. auch Warnschilder) bis zu einer Höhe
der Arbeitsbühne von 2 m; die Mitbenutzung der Gerüste
ist allen mit Reparaturarbeiten beschäftigten Firmen
kostenlos zu gestatten,

5)  Befestigungsmittel aller Art; Hilfsstoffe wie
Nägel, Bindedraht und Kleinmaterial, sowie alle
Baustoffe, die zur kompletten Erstellung der Leistung
erforderlich sind,

6)  die Abdeckung von Einrichtungsgegenständen zum
Schutz vor Beschädigung und Verschmutzung

7)  das, ggf. tägliche, Säubern der Arbeitsstelle

8)  der Ausbau und Abtransport sowie die
ordnungsgemäße Entsorgung, einschließlich Kippgebühren,
sämtlichen Bauschutts und aller alter, schadhafter
Teile. Teile, für die sich der AG eine generelle oder
einzelfallbezogene Prüfung vorbehalten hat, sind bis zu
diesem Zeitpunkt, längstens jedoch für die Dauer von 10
Wochen, vom AN vorzuhalten und dürfen erst danach
entsorgt werden.

9)  Alle weiteren Nebenleistungen, die zur Erfüllung
der in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt  gültigen Mehrwertsteuer.

A4) ABRECHNUNG

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung  (HWK) abgerechnet werden; in diesen
Fällen sind die Aufmßße/Bestätigungen vom AN, im Rahmen
der gesetzlichen Vorschriften, vorzuhalten und, auf
Verlangen  des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen. Dabei geben wir
innerhalb unserer EPAs dementsprechend
umweltverträgliche Produkte als Standard vor und
verweisen auf die sachgemäße Handhabung und Entsorgung
im Rahmen der von uns beauftragten Arbeiten.

A6) SONSTIGES

Die in diesen Bedingungen festgelegten Pflichten hat
der AN jedem Dritten aufzuerlegen, dessen er sich zur
Erfüllung dieser Pflichten bedient. Die
Einheitspreisabkommen dürfen weder ganz noch teilweise
in irgendeiner Form Dritten entgeltlich oder
unentgeltlich zugänglich gemacht werden.

*Hinweis*
B)  ALLGEMEINE TECHNISCHE VORBEMERKUNGEN FÜR
EINHEITSPREISABKOMMEN
=======================================================
============================

B1) ALLGEMEINES

Für Lieferung und Ausfüührung gelten neben dem
Leistungsverzeichnis:

1.  die neuesten DIN-Vorschriften, VDE- und
VDI-Richtlinien

2.  die Vorschriften der zuständigen Behörden (z.B.
Bauaufsicht, Gewerbeaufsicht,  Brandverhütung, TÜV,
Berufsgenossenschaften und Versorgungsbetriebe,

3.  die Bestimmungen der Gerüstbauordnung

4.  die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat  er die einschlägigen
Gesetze,Verordnungen und sonstigen
öffentlich-rechtlichen Vorschriften -- z.B. das
Kreislaufwirtschafts- und Abfallgesetz - einzuhalten.
Eine Zwischenlagerung von Abfällen ist nicht gestattet.

Sollten die für den Transport und die Entsorgung
erforderliche  Genehmigungen erlöschen, ist dies dem AG
unverzüglich schriftlich mitzuteilen. Mit Übernahme der
Abfälle durch den AN gehen Eigentum, Gefahr,
Verkehrssicherungspflicht und öffentlich-rechtliche
Verantwortung auf diesen über.

Der AG behält sich vor zu prüfen, ob der AN seinen
Pflichten  nachgekommen ist. Hierzu kann der AG
Einsicht nehmen in die  vom AN nach
öffentlich-rechtlichen Vorschriften zu führenden
Nachweisbücher und in den Genehmigungsbescheid der
angefahrenen Abfallentsorgungsanlage, dessen Vorlage
der  AN zu bewirken hat.

Der AN hat zur Abdeckung aller - sowohl seiner als auch
die des AG sich aus der Abfallbeseitigung ergebenden
Haftungsrisiken unter Einschluß des Gewässerschäden-
Haftungsrisikos auf seine Kosten eine
Haftpflichtversicherung  in ausreichender Höhe für
Personen-, Sach- und  Vermögensschäden abzuschließen
und dem AG den Abschluß  auf Verlangen nachzuweisen.
Diese Regelung läßt die Haftung des AN unberührt.

B6) SCHADSTOFFE, insbesondere Asbest

Bekanntlich wurde bis in die 1980er Jahre hinein Asbest
als bevorzugter Baustoff bei Errichtung von Gebäuden
verwendet. Asbest war nicht nur als Baustoff in Beton
eingebunden. Er fand auch Verwendung bspw. in
speziellen Klebern für Fliesen oder anderen
Bodenbelägen oder in den zu verwendeten Bauteilen
selbst. Mit anderen Worten, Asbestfasern können
überall, insbesondere bei den älteren Gebäuden,
enthalten sein.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern

*Hinweis*
C)  GEWERKESPEZIFISCHE VORBEMERKUNGEN
======================================================

Allgemein

Bei allen Arbeiten sind entsprechend die
DIN-/VDE-Bestimmungen, die TAB und die
Sonderbestimmungen des zuständigen EVU, sowie die
technischen Rahmenbestimmungen für
Gemeinschaftsantennen sowie die Fernsprechordnung der
Bundespost, einzuhalten. Bei Erstellung von
Bausteckdosen/Bauanschlüssen ist zwingend die VDE 0100
Teil 704 einzuhalten. Für die sachgemäße Anwendung und
Beachtung der Unfallverhütungsvorschriften, der Schutz-
und Sicherheitsbestimmungen nach den gesetzlichen
Vorschriften und denen der Berufsgenossenschaft hat der
Auftragnehmer Sorge zu tragen.

Leitungsführung

Wird zur Leitungsführung ein Kaminzug genutzt, ist die
Nutzung nur nach schriftlicher Genehmigung  durch den
zuständigen Bezirksschornsteinfeger und dem
Bestandsbauleiter zulässig. Kosten, die durch
Nichteinhaltung der genannten Vorgehensweise entstehen,
trägt der AN! Ein genutzter Kaminzug ist eindeutig mit
einem Schild "Elektroleitung innenliegend", welches
eine Größe von mind. DIN A6 hat, zu kennzeichnen. Die
Kennzeichnung gilt für den Keller sowie den Dachboden.
Durchführungen sind entsprechend den
Brandschutzverordnungen zu verschließen.

Badentlüftung

Eine motorische Badentlüftung ist nur auf Anweisung der
Bauleitung und unter Berücksichtigung
brandschutztechnischer Auflagen zu montieren! Die
Bauleitung entscheidet über die Funktionsweise
(nachlaufgesteuert, Feuchtesteuerung etc.) des zu
montierenden Lüfters. Befindet sich in der Wohnung ein
Gasdurchlauferhitzer ist die Installation einer
motorischen Badentlüftung zwingend mit dem Bauleiter
des AG abzustimmen!

Messprotokoll

Zu jedem Messprotokoll ist eine Skizze des
Ist-Zustandes der jeweiligen Installation zu erstellen.
Das Messprotokoll hat mindestens folgende Werte für
jeden
einzelnen Stromkreis, der eindeutig aus dem
Messprotokoll hervorgehen muß, zu enthalten:
Isolationswiderstand, Schleifenwiderstand,
Kurzschlußstrom, Erdungswiderstand.
Der Hauptpotentialausgleich des Gebäudes ist
mit zu prüfen und zu dokumentieren.

Die erfolgte Messung ist durch eine Plakette, welche im
Zählerbereich der jeweiligen Wohnung anzubringen ist,
kenntlich zu machen. Auf der Plakette muß nur das
Prüfdatum und der Name der Ausführungsfirma zu
erkennensein.  Mängel in der Elektroinstallation, die
anhanddes Messprotokolls zu erkennen sind, müssen
umgehend
der Bauleitung mündlich und schriftlich
mitgeteiltwerden.

Bei Prüfung von elektrischen Anlagen in Wohnungen,
aufGrund von Weitervermietung hat eine Sicht- und
Funktionsprüfung der Rauchwarnmelder und wenn vorhanden
der Co-Warnmelder zu erfolgen. Die Prüfung ist
schriftl. zu dokumentieren, das Protokoll dem BL bzw.
Kundenbetreuer des AG zu übergeben. Mängel an den
Rauchwarnmeldern bzw. CO-Warnmeldern sind umgehend der
Bauleitung de AG mitzuteilen. Fehlende
Geräte sind, durch Geräte die der AG zur Verfügung
stellt und über die zuständigen
Bauleiter/Kundenbetreuer des AG zu beziehen sind, zu
ergänzen.
Sollte eine Montage der Grundplatte für die Melder mit
dem beileigendem Klebepad nicht möglich sein, sind
diese mit Schrauben zu befestigen.
Der AN ist dafür verantwortlich, dass die Prüfung der
Rauchwarnmelder und CO-Warnmelder nur durch Fachkräfte
für Rauchwarnmelder nach DIN 14676 durchgeführt wird.

Produkt- / Installationsvorgaben

Produktvorgabe

Es sollen Materialien verwendet werden die unter
ökologischen/ökonomischen Gesichtspunkten ausgewählt
werden und dem Thema Nachhaltigkeit entsprechen.
Nachhaltige Attribute wie sichere Materialien, stetige
Wiedergewinnung und Wiederverwertung von Materialien,
sauberes Wasser, erneuerbare Energie sowie soziale
Gerechtigkeit bei der Herstellung werden durch die
verbaute Schalterserie der Firma Busch-Jäger Serie
Future Linear und dessen Zertifikat "Cradle to Cradle"
erreicht.

Schaltermaterial:  Busch Jäger, Serie Future Linear
in Ausnahmefälle auf Anweisung  der Bauleitung Busch
Jaeger, Buschbalance SI, alpinweiß in Ausnahmefällen
auf Anweisung der Bauleitung auch Busch Jaeger, Reflex
SI, Linear, alpinweiß möglich.
Bei Austausch/Ergänzung auch Bestandsschaltermaterial
Elso, Renovierung/Komplett flach, auf Putz (nur
wenn technisch kein Busch Jaeger möglich)

Verteilung: ABB / Striebel u. John

Zählerschrank: ABB / Striebel u. John
sofern nicht von den jeweiligen EVU zwingend
abweichende Fabrikatsvorgaben  gemacht werden. In
diesen Fällen sind die Vorgaben des EVU strikt
einzuhalten

LS-Schalter / RCD: ABB

Überspannungsschutz: ABB / Dehn

Lüfter: Helios, Maico

Kabelkanal: HKL, Kleinhuis, Rehau, Tehalit oder
gleichwertig

Erdungsmaterial: Kleinhuis, OBO-Bettermann, Dehn oder
gleichwertig

Brandschutzkanal: OBO Pyroline BSK 09, Rehau Rauthermo

#### Abschnitt 01.01 Einzelmodernisierung komplett

*Hinweis*
Funktionalbeschreibung Einzelmodernisierung

Allgemein

Es werden Wohnungen verschiedener Größe modernisiert.
Die Elektroinstallation soll hierzu erneuert sowie
aufden derzeit gültigen Stand der Vorschriften gebracht
werden. Der AN ist verantwortlich für den Abtransport
sowie die sach- u. fachgerechte Entsorgung der
demontierten Altinstallation und des durch die
Installationentstandenen Bauschuttes. Es dürfen keine
Altanlagenteile in der Neuinstallationnwieder in
Betrieb genommen werden.

In die Preise sind alle Leistungen, Schlitz- und
Stemmarbeiten, alle Leitungen egal welcher Länge,
Schalterdosen, Schaltermaterial a. P. und u. P.,
Kabelkanal, Rohr, Abdeckungen, Klemmen,
Verdrahtungsmaterial, Zählerantrag, Zählermontage,
elektrischer Anschluss des Durchlauferhitzers etc.,
einzukalkulieren. Die Wohnungszuleitung vom Zähler zur
Wohnungsunterverteilung wird gesondert vergütet. Die
Produktvorgaben sind einzuhalten. Abdeckungen für
Antennen-/Telefondosen sind mit den Abdeckrahmen des
Schalterprogramms zu versehen. Sollte durch den Mieter
eine detaillierte Küchenzeichnung gestellt werden, so
sind die Aufstellmaße der Küche, unter Einhaltung der
Installationsvorgabe, bei der Installation zu
berücksichtigen.

Zu Baubeginn sind vorhandene Rauchwarnmelder bzw.
CO-Warnmelder einschl. Grundplatte zu demontieren und
einzulagern (nicht auf der Baustelle). Weiter ist die
Wohnung spannungsfrei zu schalten und ein Bauanschluss
mit 2 Wechselstromsteckdosen zu erstellen. Die
Steckdosen sind fest zu montieren! Es ist zwingend die
VDE 0100 Teil 704 (z. B.RCD) einzuhalten.
Nichteinhaltung hat die sofortige Stilllegung der
Baumaßnahme, bis zur ordentlichen Herstellung des
Anschlusses, zur Folge. Sollten hierdurch Ausfallkosten
entstehen hat der AN diese zu tragen.

Der Anschluss der Bausteckdosen ist über den
Stromzähler der zu modernisierenden Wohnung zu führen.
Sollte dieser nicht vorhanden sein, hat der AN
unmittelbar nach Auftragserteilung beim zuständigen EVU
eine Zählerstellung zu beantragen. Ein Anschluss der
Bausteckdosen über den Allgemeinstromzähler des Hauses
ist nicht zulässig. Sollte diese Vorgabe nicht
eingehalten werden und ein Schaden entstehen, hat der
AN die Kosten zu tragen.

Die Abrechnung erfolgt in Abhängigkeit der Raumanzahl
und Wohnfläche, unter Berücksichtigung der
beschriebenen Wohnungsinstallation. Die Abrechnung
einer Wohnungszusammenlegung erfolgt als zwei Stück
Wohnungen, mit Angabe der jeweiligen Raumanzahl und
Wohnungsgröße der Einzelwohnung. In Abstimmung mit der
Bauleitung des AG ist ggfs. in beiden Wohnungen eine
Unterverteilung zu montieren und in Betrieb zu nehmen.
Die Wohnungszuleitungen sind in diesem Fall gemeinsam
über einen Zähler zu führen. Der Anschluss hat so zu
erfolgen, dass eine spätere Wohnungstrennung ohne
weiteres möglich ist. Für den Entfall der
Kücheninstallation in einer der Wohnungen ist die
Vorrangschaltung der evtl. vorhandenen
Durchlauferhitzer zu erstellen.

Zur pauschalen Wohnungsinstallation kommen weitere
ggfs. erforderliche Positionen zur Abrechnung.  Hierzu
gehören unter anderem z. B. die Unterverteilung,
Zählerschrank, Wohnungszuleitung etc.. Alle Positionen
werden pauschal abgerechnet und beinhalten alle für die
genannte Position benötigten Leistungen, egal ob auf
oder unter Putz Installation. Dazu gehören u. a. das
Erstellen von Schlitzen, Durchbrüche
erstellen/schließen, ggfs. brandschutztechnisch
schließen, Kabelkanal (auch Fußleistenkanal, Eckkanal),
Kuparohr, Schaltermaterial und Abdeckungen,
Stromkreiszuleitungen (nicht die Wohnungszuleitung),
Sicherungen, Klemmen, Lüsterklemmen an den
Lampenanschlüssen etc.. Alle Abdeckungen sind mit dem
Schaltermaterial des geforderten Herstellers zu
versehen. Schlitze müssen maschinell erstellt werden!

Eine Ausnahme gilt hier nur für die Leitungen von
Lampenanschlüssen an den Decken. Diese sind nach
Rücksprache mit dem Bauleiter des AN nicht zwingend zu
erneuern. Die Verwendung der vorhandenen Deckenleitung
ist messtechnisch zu prüfen. Sollte eine Deckenleitung
weiter verwendet werden können, ist diese in einer
Abzweigdose oder vorzugsweise mit Schrumpfschlauch zu
verlängern und bis in die erforderliche
Schalterabzweigdose zu führen. Bei Bedarf sind die
Leitungsenden an der Decke zu verlängern Bei
vorhandenen Leerrohren ist diese Leitung grundsätzlich
zu erneuern. Eine Vergütung des Schrumpfschlauches oder
der Abzweigdose erfolgt nicht, da die Schlitzarbeiten
an der Decke entfallen.

Alle hier genannten Vorgaben/Leistungen sind, wenn
nicht gesondert darauf hingewiesen wird, Bestandteil
der Abrechnungspauschalen. Sollte es erforderlich sein,
Mehrinstallation in der Wohnung durchführen zu müssen,
z. B. Abstellraum, eine zusätzliche Steckdose auf
Mieterwunsch, sind diese mit der Pauschale abgegolten.
Im Umkehrschluss wird der AG auch keine Minderleistung
für z. B. fehlende Installation die aus räumlichen
Gründen nicht erfolgen kann, oder auf Grund einer
bereits vorhandenen intakten Kellerinstallation etc.,
geltend machen. Die Installationsvorgaben sind, wenn
sie ausgeführt werden können, immer einzuhalten.

Stellt der AN zu Beginn der Baumaßnahme fest, dass die
Elektroinstallation vorher bereits überprüft und
teilweise überarbeitet worden ist, muss der AN die
Bauleitung des AG informieren! Eine überarbeitete
Installation erkennt man z. B. anhand der Prüfplakette
in der Verteilung oder des Zählerschrankes sowie der
evtl. großen Anzahl von ausgetauschtem
Schaltermaterial. Hier ist dann unter Umständen keine
komplette Erneuerung der E-Anlage erforderlich!

Wenn Leistungen erbracht werden müssen, die nicht zum
Bestandteil der Funktionalbeschreibung gehören, sind
diese als Z-Position mit Bezug auf unser Reparatur-EPA
unter Angabe der Positionsnummer abzurechnen. Ein
gewährter Nachlass auf Preise des Schrumpf-EPA ist
ebenfalls auf die Z-Positionen zu gewähren.

Die Wohnungspauschale beinhaltet folgende Leistungen:

Baustromsteckdosen (zwei Stück) wie beschrieben
Spannungsfreischalten der Altanlage Demontage von
Altinstallation (Schalter/Steckdosen,Leuchten,
Zählerschranke etc.) Grundinstallation der Räume mit
allen Leistungen wie beschrieben vorhandenen Telekom-
u. Antennenanschluss unter Putz installieren örtlicher
Potentialausgleich eine Lampenfassung je Raum, einschl.
Leuchtmittel nach Fertigstellung der Maßnahme
Messprotokoll einschl. Skizze der Installation
Beantragung von Zählerstellung sowie ggfs.
Zählermontage

Grundausstattung der Räume:

Küche

1 Stck. Deckenbrennstelle in Ausschaltung
2 Stck. Steckdosen
1 Stck. Steckdose in Ausschaltung (Montage 2,10 m in
Küchenzeile)
2 bzw. 3 Stck. Steckdosen in 2-fach Kombination bei
Küchenzeilen 3 m bzw. 4 m
1 Stck. Steckdose für die Dunsthaube
2 Stck. Steckdosen für die Kühl-/Gefrierkombination
1 Stck. Steckdose Spülmaschine
1 Stck. Herdanschluss

Bad

1 Stck. Deckenbrennstelle in Auskontrollschaltung
1 Stck. Wandbrennstelle (im Spiegelbereich)
1 Stck. 2-fach Steckdose (im Spiegelbereich)
1 Stck. Steckdose für die Waschmaschine (alternativ
kann die Installation, nach Rücksprache mit dem
Bauleiter des AG, auch in der Küche / dem Abstellraum
erfolgen)

Wohnzimmer

1 Stck. Deckenbrennstelle in Serienschaltung
2 Stck. Steckdosen in 2-fach Kombination
2 Stck. Steckdosen
1 Stck. vorhandenen Antennenanschluss u. P.
installieren
2 Stck. Steckdosen zusätzlich bei Räumen > 20 m²

Schlafzimmer

1 Stck. Deckenbrennstelle in Ausschaltung
2 Stck. Steckdosen in 2-fach Kombination
2 Stck. Steckdosen

Kinderzimmer

1 Stck. Deckenbrennstelle in Ausschaltung
2 Stck. Steckdosen in 2-fach Kombination
2 Stck. Steckdosen

Diele

1 Stck. Deckenbrennstelle in Wechselschaltung (bei
Wohnungen > 90 m²  Wohnfläche oder einer Diele  länger
4m eine Kreuzschaltung und eine 2. Deckenbrennstelle)
1 Stck. Steckdose in 2-fach Kombination (neben dem
Telefonanschluss)
1 Stck. vorhandenen Telefonanschluss u. P. installieren
1 Stck. Steckdose

Abstellraum

1 Stck. Decken- bzw. Wandbrennstelle in
Auskontrollschaltung
1 Stck. Steckdose

Technische Installationsvorgaben und abzurechnende
Leistungen die nicht Bestandteil der Pauschale sind

Zähleranlage

Die Zähleranlage ist, soweit möglich, zu erhalten. Ein
vorhandener Wechselstromzähler ist nicht zwingend durch
einen Drehstromzähler zu ersetzen. Hierzu ist
Rücksprache mit dem Bauleiter des AG zu halten. Bei
Erhalt der bestehenden Zähleranlage ist für die
Verteilungszuleitung ein 3-poliges Sicherungselement zu
montieren. Der Preis hierfür ist in die Zuleitung
einzukalkulieren. Sollte eine neue Zähleranlage
erforderlich sein, so ist diese mit kompl. Bestückung
und Verdrahtung (Zählerverdrahtung, Stromschiene,
SH-Schalter/SLS-Schalter, Überspannungsschutz,
Abgangsklemmen, Kommunikationsanschluss/-leitung,
Abdeckungen, ggfs. Zählerplatzsteckklemmen etc.) zu
liefern und montieren.

Wird eine Zähleranlage mit Verteilerfeld oberhalb des
Zählers, oder ein Zählerschrank mit zwei Feldern
(Zählerplatz und Verteilerfeld) installiert, sind die
Verteilerfelder zu bestücken wie die beschriebene
Unterverteilung jedoch ohne Überspannungsschutz. Dieser
wird im netzseitigen Anschlussraum als Kombi-Ableiter
montiert.
Die Montage von Zählerschränken mit Verteilerfeld
oberhalb des Zählerplatzes darf nur mit Genehmigung des
Zuständigen EVU erfolgen. Das Einholen der Genehmigung,
und die dazu erforderliche Abstimmung mit dem EVU,
erfolgt durch den AN.
Bei Erneuerung der Zähleranlage ist die Bearbeitung des
Zählerantrages sowie die Zählermontage, auch
Zählermontage von altem in neuen Zählerschrank,
ebenfalls einzukalkulieren. Der AN hat mit dem
zuständigen EVU abzustimmen, für welche Zählerart der
Zählerplatz ausgelegt werden muss (Ferrrariszähler,
eHZ, Zählerplatzsteckklemmen etc.).

Sinnvolle Zählerschrankerweiterungen sind mit dem
Bauleiter des AG abzustimmen. Wird der vorhandene
Zählerplatz nicht mehr genutzt, ist dieser zu
demontieren. Sollte eine Demontage nicht möglich sein
sind alle Einbaugeräte und Verdrahtungen zu
demontieren. Nach erfolgtem Ausbau sind alle Öffnungen
am Zählerplatz dauerhaft zu schließen (verschließen mit
Klebeband ist nicht ausreichend!).

Sollte es erforderlich sein für die Wohnung einen
einzelnen Zählerschrank zu montieren, erfolgt die
Abrechnung mit den nachfolgenden Positionen. Die
Installation eines Zählerschränkes mit mehreren
Zählerplätzen erfolgt unter Verwendung und Einhaltung
der Vorgaben aus den Positionen des Reparatur-EPA.

Zählerschrank Wohnung a. P.

Die Position - Zählerschrank Wohnung a. P. - beinhaltet
einen Zählerschrank mit einem Zählerplatz in auf Putz
Montage sowie die zuvor beschriebenen Leistungen.

Zählerschrank Wohnung u. P.

Die Position - Zählerschrank Wohnung u. P. -
beinhaltetmeinen Zählerschrank mit einem Zählerplatz in
unter Putz Montage, einschl. Stemmarbeiten sowie die
zuvor beschriebenen Leistungen.

Zählerschrank Wohnung a. P. mit Verteilerfeld oberhalb

Die Position - Zählerschrank Wohnung a. P. mit
Verteilerfeld oberhalb - beinhaltet einen Zählerschrank
mit einem Zählerplatz und einem Verteilerfeld oberhalb
des Zählerplatzes in auf Putz Montage, einschließlich
der zuvor beschriebenen Leistungen.

Zählerschrank Wohnung u. P. mit Verteilerfeld oberhalb

Die Position - Zählerschrank Wohnung u. P. mit
Verteilerfeld oberhalb - beinhaltet einen Zählerschrank
mit einem Zählerplatz und einem Verteilerfeld oberhalb
des Zählerplatzes in unter Putz Montage, einschließlich
Stemmarbeiten sowie die zuvor beschriebenen Leistungen.

Zählerschrank Wohnung a. P. mit zwei Verteilerfeldern

Die Position - Zählerschrank Wohnung a. P. mit zwei
Verteilerfeldern - beinhaltet einen Zählerschrank mit
zei Verteilerfeldern zur Aufnahme eines Zählerplatzes
und der Stromkreissicherungen in auf Putz Montage,
einschließlich der zuvor beschriebenen Leistungen.

Zählerschrank Wohnung u. P. mit zwei Verteilerfeldern

Die Position - Zählerschrank Wohnung u. P. mit zwei
Verteilerfeldern - beinhaltet einen Zählerschrank mit
zwei Verteilerfeldern zur Aufnahme eines Zählerplatzes
und der Stromkreissicherungen in unter Putz Montage,
einschließlich Stemmarbeiten sowie die zuvor
beschriebenen Leistungen.

Verteilung

Werden die Stromkreissicherungen nicht innerhalb der
Zählerschränke innerhalb der Wohnung installiert,
erhalten die Wohnungen, je nach Vorschrift, eine 3 bzw.
4-reihiger Unterverteilung mit Tür. Dies ist im
Dielenbereich unter Putz zu installieren ist. Nach
Rücksprache mit der Bauleitung evtl. auch auf Putz. Der
hierfür kalkulierte Preis gilt einschl. aller
Leistungen wie Leitungsschutzschalter,
Fehlerstromschutzschalter, Überspannungsschutz,
Verdrahtungsmaterial etc.. Ist die Umrüstung einer
Zähleranlage nicht zwingend erforderlich und ein
bestehender Wechselstromzähler bleibt erhalten, hat die
Verdrahtung der Verteilung so zu erfolgen, dass eine
spätere Umrüstung auf Drehstrom ohne weiteres möglich
ist.

Die Verteilung ist wie folgt zu bestücken:

2 Stck. RCD 40 A/0,03 A, 4-polig
10 Stck. Leitungsschutzschalter B 10/16 A
3 Stck. Leitungsschutzschalter B 32 A, 20 A, 16 A, je
nach Warmwasserversorgung (werden gesondert vergütet)
1 Stck. Überspannungsschutz (wird gesondert vergütet)

Die Anzahl der LS-Schalter für Beleuchtungs- und
Steckdosenstromkreise ist je nach Wohnungsgröße gemäß
der Mindestausstattung der gültigen DIN 18015-2
anzupassen.

Beispielhafte Stromkreisbelegung der Unterverteilung:

  RCD 1
  1 - 3 Herd
  4 Küche
  5 Schlafzimmer

  RCD  2
  6 Spülmaschine
  7 Wohn- / Kinderzimmer
  8 Waschmaschine
  9 Diele / Bad
  10 evtl. Keller

  11-14 evtl. Warmwasserversorgung

Festangeschlossene Geräte zur Warmwasserversorung
werden nicht über den RCD geführt. (Außnahme TT-Netz,
hier ist dann ein RCD mit Nennstrom 63 A zu
installieren. Die Mehrkosten werden über die Position -
Brennstelle Mehrkosten RCD 63 A - vergütet.)

Die Belegung der Leitungsschutzschalter ist nur
beispielhaft. Die Aufteilung der Stromkreise über zwei
RCDs ist grundsätzlich sinnvoll, unter Berücksichtigung
der Raumanordnung, auszuführen.
Bei alternativer Warmwasserversorgung entfallen die
genannten Automaten.
Ausführungs- und Bestückungsänderungen sind möglich,
jedoch mit der Bauleitung vor Ausführung schriftlich
abzustimmen.

ACHTUNG!
Bei 1-Raum Wohnungen wird gem. DIN 18015 eine 3-reihige
Unterverteilung verbaut:

Unterverteilung u. P.

Die Position - Unterverteilung u. P. - beinhaltet die
zuvor beschriebene Unterverteilung in unter Putz
Ausführung, einschließlich Stemmarbeiten sowie die
zuvor beschriebenen Leistungen.

Unterverteilung a. P.

Die Position - Unterverteilung a. P. - beinhaltet die
zuvor beschriebene Unterverteilung in auf Putz
Ausführung, einschließlich der zuvor beschriebenen
Leistungen.

Unterverteilung a. P. Relaissteuerung

Die Position - Unterverteilung a. P. Relaissteuerung -
(für Plattenbauten) beinhaltet die zuvor beschriebene
Unterverteilung in auf Putz Ausführung, alle für die
Beleuchtungsstromkreise erforderlichen
Kleinspannungsrelais und deren Spannungsversorgung
sowie die zuvor beschriebenen Leistungen.

Wohnungszuleitung

Die Wohnungszuleitung ist 5-adrig, mit einem
Querschnitt in Abhängigkeit der Leistungsaufnahme,
jedoch mind. 16 mm², auszuführen. Die Installation der
Leitung innerhalb des Treppenhauses ist in Absprache
mit dem Bauleiter des AG unter Putz auszuführen. Die
Verlegeart der Zuleitung im Treppenhaus ist
grundsätzlich mit der Bauleitung des AG abzustimmen!

Wird zur Leitungsführung ein Kaminzug genutzt, ist die
Nutzung nur nach schriftlicher Genehmigung  durch den
zuständigen Bezirksschornsteinfeger und dem
Bestandsbauleiter zulässig. Kosten, die durch
Nichteinhaltung der genannten Vorgehensweise entstehen,
trägt der AN! Ein genutzter Kaminzug ist eindeutig mit
einem Schild "Elektroleitung innenliegend", welches
eine Größe von mind. DIN A6 hat, zu kennzeichnen. Die
Kennzeichnung gilt für den Keller sowie den Dachboden.
Durchführungen sind entsprechend den
Brandschutzverordnungen zu verschließen.

Ist es nach Rücksprache mit der Bauleitung des AG
erforderlich die Zuleitung im Treppenhaus in Kabelkanal
zu installieren, ist dieser in Funktionserhalt
auszuführen. Alle nachfolgend genannten Positionen
"Wohnungszuleitung" beinhalten Leistungen wie
Anschlussarbeiten Zählerschrank / Wohnungsverteilung,
Sicherungselement im Zählerabgang, Drehstromverdrahtung
im bestehenden Zählerschrank etc..

Die Abrechnung der Wohnungszuleitung ist nicht
Bestandteil der Wohnungspauschale. Die Positionen der
Wohnungszuleitung dürfen nur für die Wohnungszuleitung
abgerechnet werden. Sollte es erforderlich sein eine
Zuleitung für den Zählerschrank zu installieren, ist
diese mit den Positionen aus dem Elektro-EPA
abzurechnen. Ein auf das S-EPA gewährter Nachlass ist
auch auf die Positionen des Elektro-EPA zu gewähren.

Wohnungszuleitung u. P.

Die Position - Wohnungszuleitung u. P. - kommt bei
Verlegung der Zuleitung in der Wohnung und im
Treppenhaus zur Abrechnung. Die Position beinhaltet
außer der Leitung Leistungen wie Leitungsdurchbrüche
erstellen / schließen, erforderliche
Schlitz-/Stemmarbeiten innerhalb der Wohnung, Schlitz-
/ Stemmarbeiten innerhalb des Treppenhauses bis max. 4m
einschl. Verputzen des Schlitzes im Treppenhaus (max.
4m).

Wohnungszuleitung a. P.

Die Position - Wohnungszuleitung a.P. - kommt bei
Verlegung der Leitung auf Putz in Kabelkanal oder
Kuparohr zur Abrechnung. Die Position beinhaltet die
Leitung. Installationsmaterial wie Kabelkanal/Kuparohr,
Leitungsdurchbrüche erstellen/schließen ggfs.
brandschutztechnisch etc.. Die Größe des Kabelkanals
ist so zu wählen das eine Installation weiterer
Leitungen ohne weiteres möglich ist.

Brandschutzkanal Wohnungszuleitung

Die Position - Brandschutzkanal Wohnungszuleitung -
wird zusätzlich zur Position Wohnungszuleitung a. P.
vergütet. Leistungsinhalt sind alle erforderlichen
Materialien wie Brandschutzkanal einschl. Innen- /
Außenecken, Kanaldeckel, zum Kanal zugelassenes
Befestigungsmaterial, brandschutztechnisches Schließen
der erstellten Durchbrüche etc.. Der Kanal ist sinnvoll
so auszulegen, dass zu einem späteren Zeitpunkt weitere
Leitungen darin verlegt werden können.

Der erforderliche und zu montierende Brandschutzkanal
ist in Abstimmung mit der Bauleitung des AG
auszuwählen. Es dürfen nur zugelassene und gemeinsam
geprüfte Materialien montiert werden. Die
Prüfbescheinigungen hierzu sind dem AG vor Montage
vorzulegen!

Wohnungszuleitung Kamin / vorhandener Kabelkanal

Die Position - Wohnungszuleitung Kamin / vorhandener
Kabelkanal - kommt bei Verlegung der Leitung im Kamin
oder in vorhandene Kabelkanäle / Leerrohre zur
Abrechnung. Die Position beinhaltet die Leitung und
Leistungen wie Leitungsdurchbrüche
erstellen/öffnen/schließen ggfs. brandschutztechnisch,
Hinweisschild am Kamin etc. Wohnungszuleitung a.P..

Vorbereitung Wohnungszuleitung

Die Position - Vorbereitung Wohnungszuleitung -
beinhaltet ein Leerrohr M50 einschl. Zugdraht sowie
eine Kastendose 150mmx150mm einschl. Abdeckung. Das
Leerrohr ist von der Wohnungsunterverteilung bis zur
Kastendose, welche oberhalb der Wohnungseingangstür zu
montieren ist, zu installieren.

Die Ausführung ist mit der Bauleitung des AG
abzustimmen.

Sprechanlage

Ein vorhandenes Sprechgerät ist bei Baubeginn zu
demontieren, einzulagern (nicht auf der Baustelle) und
nach erfolgten Malerarbeiten wieder zu montieren. Muss
das Sprechgerät im Bereich der Wohnungseingangstüre
versetzt werden, ist dies ebenfalls Bestandteil der
Position. Diese Leistung ist Bestandteil der
Wohnungspauschale.

Vorbereitung Sprechanlage

Sollte keine Sprechanlage vorhanden sein, so ist die
Möglichkeit für den späteren Einbau eines Sprechgerätes
in der Wohnung zu schaffen. Hierzu ist im Bereich der
Wohnungseingangstür eine Schalterabzweigdose zu setzen,
und eine Leitungsinstallation in IY(ST)Y 4x2x0,6 bis
zur nächsten Abzweigdose der Klingelanlage auszuführen.
Die Schalterdose ist mit einer Blindabdeckung des
Schalterprogramms, nicht mit einem Dosendeckel, zu
schließen. Die Abrechnung erfolgt mit der Position -
Vorbereitung Sprechanlage -.

Taster Türöffner

Der Taster für den Türöffner ist ggf. im Bereich der
Wohnungseingangstür auf Normmaß zu installieren. Der
Taster ist mit Türöffnersymbol zu versehen. Die
Abrechnung erfolgt mit der Position - Taster
Türöffner-.

Telekom / Antenne

Vor Beginn der Maßnahme ist mit der Bauleitung des AG
abzustimmen, in welchem Umfang die Antennenanlage bzw.
der Telekomanschluss überarbeitet werden. Zur
Abrechnung kommen die nachfolgenden Positionen.

Wenn der vorhandene Telekom- Antennenanschluss in der
Wohnung übernommen wird, so ist der Anschluss ggfs.
unter Putz zu installieren (TAE bzw. Antennendose und
Leitung). Die hierzu erforderlichen Leistungen wie TAE
u. P., ggfs. Antennendose u. P. etc. sind Bestandtei
der Wohnungspauschale und werden nicht gesondert
vergütet.

Bei Installationsänderung von Antennenanlagen muss vor
Beginn der Arbeiten der jeweilige Bauleiter durch den
AN informiert werden! Es darf keine Leitungsverlegung
vorgenommen sowie keine Antennendosen, Verteiler oder
Verstärker ohne Absprache und Zustimmung des Bauleiters
montiert und angeschlossen werden! Sollten durch
Nichteinhaltung dieses Punktes Kosten gegenüber dem
Antennenbetreiber entstehen, hat der AN diese zu
tragen!

Telekomanschluss neu

Die Position - Telekomanschluss neu - kommt bei
Installation der Telekomleitung von der Diele bis zum
Telekomübergabeverteiler im Keller zur Abrechnung. Die
Leitung ist am Verteiler der Telekom eindeutig mit Lage
der Wohnung zu beschriften. Die Installation der
Antennenleitung ist mit dem Bauleiter des AG
abzustimmen (Kaminnutzung etc.).

Telekomanschluss zusätzlich

Die Bauleitung des AG legt fest, ob und wo weitere
Telekomanschlüsse innerhalb der Wohnung installiert
werden. Die Installation erfolgt dann vom vorhandenen
bzw. neu installierten Telekomanschluss in der Wohnung
bis zum jeweiligen Raum. In die Position ist ebenfalls
eine u. P. Steckdose, die neben den zusätzlichen
Telekomanschluss zu installieren ist, einzukalkulieren.
Die Abrechnung erfolgt mit der Position
-Telekomanschluss zusätzlich -.

Antennenanschluss zusätzlich

Die Bauleitung des AG legt fest, ob und wo weitere
Antennenanschlüsse innerhalb der Wohnung installiert
werden. Die Bauleitung des AG nennt dem AN hierzu den
Ansprechpartner des Betreibers der Antennenanlage,
damit dieser die technischen Details, die zur
Erweiterung der Antennenanlage erforderlich sind,
abstimmt. Der AN informiert den Bauleiter des AG über
die erforderlichen technischen Maßnahmen. Kosten, die
der Antennenbetreiber ggfs. zur Inbetriebnahme
zusätzlicher Antennenanschlüsse berechnet, gehen zu
Lasten des AG. Zu jedem zusätzlichen Antennenanschluss
ist eine u. P. Steckdose einzukalkulieren. Die
Abrechnung erfolgt mit der Position - Antennenanschluss
zusätzlich -.

Antennenanschluss neu

Sollte es im Rahmen von zusätzlichen
Antennenanschlüssen erforderlich sein, eine neue
Antennenleitung von der Wohnung bis zum
Antennenverteiler im Keller oder Dachboden, nach
Vorgabe des Antennenbetreibers, zu installieren, wird
diese pauschal mit der Position - Antennenanschluss neu
- abgerechnet. Die Installation der Antennenleitung ist
mit dem Bauleiter des AG abzustimmen (Kaminnutzung
etc.).

Mieterkeller/Abstellraum Dachboden

Die Bauleitung des AG legt fest, ob in Mieterkellern
oder Abstellräumen auf dem Dachboden eine Brennstelle
in Ausschaltung einschl. Steckdose installiert wird.
Der Anschluss der Stromkreiszuleitung erfolgt dann aus
der Wohnungsunterverteilung. Die Abrechnung erfolgt mit
der Position - Brennstelle Mieterkeller/Abstellraum
Dachboden -.
In Ausnahmefällen darf die Stromkreiszuleitung auch
direkt aus dem Zählerschrank, über den Zähler der
Wohnung geführt werden. Dann ist in die Position ein
FI/LS-Schalter, einschl. Verdrahtung, in die Position -
Brennstelle Mieterkeller/Abstellraum Dachboden
Zählerschrank - einzukalkulieren. Die
Vorgehensweisemuss mit dem Bauleiter des AG abgestimmt
werden!

Waschmaschinen-/Trockneranschluss

Die Bauleitung des AG legt fest, ob in der Waschküche
des Objektes eine Steckdose für die Waschmaschine bzw.
für den Trockner, unabhängig von der zu installierenden
Steckdose in der Küche bzw. des Bades, installiert
wird. Die Steckdose ist a. P. FR sowie abschließbar
auszuführen. Der Anschluss der Stromkreiszuleitung
erfolgt dann aus der Wohnungsunterverteilung. Die
Abrechnung erfolgt mit der Position - Brennstelle
Waschmaschine/Trockner -. Die Steckdose für
Waschmaschine/Trockner in der Küche oder dem Bad sind
Bestandteil der Pauschale und werden mit den hier
genannten Positionen nicht gesondert vergütet!

In Ausnahmefällen darf die Stromkreiszuleitung auch
direkt aus dem Zählerschrank, über den Zähler der
Wohnung geführt werden. Dann ist in die Position ein
FI/LS-Schalter, einschl. Verdrahtung, in die Position -
Brennstelle Waschmaschine/Trockner Zählerschrank -
einzukalkulieren. Die Vorgehensweise muss mit dem
Bauleiter des AG abgestimmt werden!

Herdanschluss zusätzlich

Ein Herdanschluss, der zusätzlich, parallel zu dem in
der Pauschale enthaltenen Herdanschluss installiert
wird, z. B. auf die gegenüberliegende Wand des
eigentlichen Herdanschlusses, ist mit der Position -
Herdanschluss zusätzlich - abzurechnen. Es handelt sich
hier nicht um eine separate Stromkreiszuleitung von der
Wohnungsverteilung!

Warmwassergeräteanschluss

Der Bauleiter des AG legt in Abstimmung mit dem AN
fest, in welcher Form die Warmwasserversorgung der
Wohnung umgesetzt wird. Vorrangig ist hier der
Durchlauferhitzer, unter Berücksichtigung des
vorhandenen Hausanschlusses sowie der
Leitungsquerschnitte der Wohnungszuleitung etc., zu
wählen. Der AN hat hierzu immer die
Anschlussmöglichkeiten zu prüfen und den Bauleiter des
AG über evtl. erforderliche Maßnahmen zur
Leistungsverstärkung zu informieren.

Brennstelle DDE

Die Position - Brennstelle DDE - versteht sich, außer
den genannten Vorgaben, einschl. der erforderlichen
Leitungsschutzschalter.

Brennstelle Warmwasserspeicher

Die Position - Brennstelle Warmwasserspeicher -
versteht sich, außer den genannten Vorgaben, einschl.
der erforderlichen Leitungsschutzschalter.

Brennstelle Untertischgerät/Thermofix

Sollte es erforderlich sein, die Warmwasserversorgung
in der Küche oder am Handwaschbecken mit einem
Untertischgerät/Thermofix sicher zu stellen, wird diese
Leistung mit der Position - Brennstelle
Untertischgerät/Thermofix - abgerechnet, und versteht
sich, außer den genannten Vorgaben, einschl. des
erforderlichen Leitungsschutzschalters.

Potentialausgleich

Im Rahmen der Wohnugsmodernisierung, egal in welchem
Umfang, hat der AN den Hauptpotentialausgleich des
Gebäudes immer zu überprüfen. Die Bauleitung des AG ist
grundsätzlich über den Zustand des Potentialausgleichs
zu informieren. Sollten Arbeiten am
Hauptpotentialausgleich erforderlich sein, sind diese
bei der Begehung vom Bauleiter des AG und vom AN zu
dokumentieren. Ein nichtvorhandener Tiefenerder ist,
egal welche Netzform vorliegt, immer einzubringen und
in den Hauptpotentialausgleich einzubinden. Sollte kein
Hauptpotentialausgleich vorhanden sein, so ist dieser
zu erstellen.

Die Funktionsfähigkeit des Potentialausgleichs ist
immer herzustellen und im Messprotokoll der Wohnung zu
dokumentieren. Ein überprüfter und funktionsfähiger
Potentialausgleich ist ebenfalls wie beschrieben zu
dokumentieren.

Die Prüfung des Potentialausgleichs sowie die
Dokumentation ist Bestandteil der Pauschale. Die
Vergütung zur Erstellung/Erweiterung erfolgt mit den
entsprechenden Positionen.

Brennstelle Potentialausgleich kompl.

Die Position - Brennstelle Potentialausgleich kompl. -
versteht sich einschl. Lieferung u. Montage aller
erforderlichen Materialien (Erder (Staberder,
Tiefenerder bis zum erreichen des erforderlichen
Erdwiderstandes), Potischiene, Banderdschellen,
Leitungen etc.).

Brennstelle Erder

Die Position - Brennstelle Erder -  versteht sich
einschl. Lieferung, Montage des erforderlichen Erders
(Staberder, Tiefenerder bis zum erreichen des
erforderlichen Erdwiderstandes) sowie alle
Nebenleistungen wie Anschluss und beiarbeiten des
Estrichs.

Brennstelle - Potentialausgleich überarbeiten -

Die Position - Potentialausgleich überrabeiten -  kommt
bei fehlenden Erdschellen, Leitungen etc. zur
Abrechnung. Die Position versteht sich einschl. aller
erforderlichen Materialien wie Erdschellen div. Größen,
Potentialausgleichsschiene, Verbindungsleitung etc..

Rauchwarnmelder-/CO-Warnmelder

Rauchwarnmelder bzw. CO-Warnmelder sind vom AN zu
demontieren und einzulagern (nicht an der Baustelle).
Nach Fertigstellung der Malerarbeiten in der
MOD-Wohnung sind die Melder mit Schrauben oder
Klebepads wieder zu montieren. Sollten nach Montage der
Melder, bei deren abschließendenPrüfung, festgestellt
werden, das Melder defekt sind, werden Ersatzgeräte
nach Übergabe des defekten Melders bauseits gestellt.
Der Bauleiter des AG händigt dann nach Übergabe des
defekten Gerätes ein neues aus. zu beziehen sind die
Rauchwarnmelder bzw. CO-Warnmelder über die zuständigen
Bauleiter / Kundenbetreuer / KOM.

Messprotokoll

Zur Inbetriebnahme der Elektroinstallation ist ein
Messprotokoll, sowie eine Skizze des Ist- Zustandes bei
Fertigstellung der jeweiligen Installation zu
erstellen. Die Messung hat vor Beginn der Malerarbeiten
zu erfolgen.

Zum Prüfumfang/zur Dokumentation gehören auch die nach
Fertigstellung der Modernisierung sowie erfolgter
Reinigung der Wohnung wieder  zu montierenden
Rauchwarnmelder bzw. CO-Warnmelder.

Die erfolgte Messung ist durch eine Plakette, welche im
Zählerbereich der jeweiligen Wohnung anzubringen ist,
kenntlich zu machen. Auf der Plakette muss das
Prüfdatum und der Name der Ausführungsfirma zu erkennen
sein. Es dürfen keine Plaketten verwendet werden auf
denen ein nächstes Prüfdatum zu erkennen ist. Mängel in
der Elektroinstallation, die anhand des Messprotokolls
zu erkennen sind, müssen umgehend der Bauleitung
mündlich und schriftlich mitgeteilt werden.

Der/die zur Wohnung gehörenden Kellerräume gehören
ebenfalls zum genannten Prüfumfang wie der der
Hauptpotentialausgleich des Gebäudes.

Bei Prüfung von elektrischen Anlagen in Wohnungen, auf
Grund von Weitervermietung, hat eine Sicht- und
Funktionsprüfung der Rauchwarnmelder und wenn vorhanden
der CO-Warnmelder zu erfolgen. Die Prüfung ist
schriftlich zu dokumentieren, und das Protokoll dem BL
bzw. Kundenbetreuer des AG zu übergeben. Mängel an den
Rauchwarnmelder bzw. CO-Warnmelder sind umgehend der
Bauleitung des AG mitzuteilen. Fehlende Rauchwarnmelder
bzw. CO-Warnmelder sind durch Geräte die der AG zur
Verfügung stellt zu ergänzen. Zu beziehen sind die
Rauchwarnmelder bzw. CO-Warnmelder über die zuständigen
Bauleiter / Kundenbetreuer bzw. KOM.

Sollte eine Montage der Grundplatte für die Melder mit
dem beiliegendem Klebepad nicht möglich sein, sind
diese mit Schrauben zu befestigen. Der AN ist dafür
verantwortlich, dass die Prüfung der Rauch- und
CO-Melder nur durch Fachkräfte für Rauchwarnmelder nach
DIN 14676 durchgeführt wird.

Das ausgefertigte Messprotokoll ist der Bauleitung des
AG, zur Ablage in die Mieterakte, zu übergeben.

Installationshöhen

Die Installationshöhen sind:

  Schalter  1,10 m OKFF
  Steckdose  0,30 m OKFF
  Steckdose Arbeitsfläche Küche  1,10 m OKFF
  Steckdose Dunsthaube / Kühlschrank  2,10 m OKFF
  Herdanschluss  0,50 m OKFF
  Wandleuchte  1,80 m OKFF

Maße jeweils Mitte Schalter / Steckdose, bei
senkrechten Kombinationen Mitte der Kombination.

Steckdosen dürfen nicht in Kombination mit Schaltern
(Höhe = 1,10m OKFF) installiert werden. Nur auf
Anweisung der Bauleitung des AG!

*Hinweis*
Rechnungsgrundlage zur Wohnungsgröße

Die Grundfläche zur Rechnungsgrundlage der Wohnung
ermittelt sich aus der Summe der gespiegelten
Deckenfläche.

Die Definition der Räume versteht sich wie folgt:

1,5 Raum Wohnung = Wohn-/Schlafzimmer+Kochnische,
Diele, Bad, evtl. Abstellkammer

2,5 Raum Wohnung = Wohn-/Schlafzimmer, Küche,
Diele,Bad, evtl. Abstellkammer

3,5 Raum Wohnung = Wohn-/Schlaf/-Kinderzimmer, Küche,
Diele, Bad / evtl. Gäste-WC, evtl.  Abstellkammer

4,5 Raum Wohnung = Wohn-/Schlafzimmer, 2 Stck.
Kinderzimmer, Küche, Diele,  Bad / evtl.
Gäste-WC, evtl. Abstellkammer

5,5 Raum Wohnung = Wohn-/Schlafzimmer, 3 Stck.
Kinderzimmer, Küche, Diele,  Bad / evtl. Gäste-WC,
evtl. Abstellkammer

**01.01.0010 1,5 Raum Wohnung bis 40m²**
*** Bedarfsposition ohne GB
Menge: 1,000 St

**01.01.0020 2,5 Raum Wohnung bis 40 m²**
*** Bedarfsposition ohne GB
2,5 - Raum Wohnung bis 40 m², Ausstattung wie
beschrieben
Menge: 1,000 St

**01.01.0030 2,5 Raum Wohnung bis 55 m²**
*** Bedarfsposition ohne GB
2,5 Raum Wohnung bis 55 m², Ausstattung wie beschrieben
Menge: 1,000 St

**01.01.0040 2,5 Raum Wohnung bis 70 m²**
*** Bedarfsposition ohne GB
2,5 Raum Wohnung bis 70 m², Ausstattung wie beschrieben
Menge: 1,000 St

**01.01.0050 3,5 Raum Wohnung bis 70 m²**
*** Bedarfsposition ohne GB
3,5 Raum Wohnung bis 70 m², Ausstattung wie beschrieben
Menge: 1,000 St

**01.01.0060 3,5 Raum Wohnung bis 90 m²**
*** Bedarfsposition ohne GB
3,5 Raum Wohnung bis 90 m²,  Ausstattung wie
beschrieben
Menge: 1,000 St

**01.01.0070 4,5 Raum Wohnung bis 90 m²**
*** Bedarfsposition ohne GB
4,5 Raum Wohnung bis 90 m², Ausstattung wie beschrieben
Menge: 1,000 St

**01.01.0080 4,5 Raum Wohnung > 90 m²**
*** Bedarfsposition ohne GB
4,5 Raum Wohnung > 90 m²,  Ausstattung wie beschrieben
Menge: 1,000 St

**01.01.0090 ab 5,5 Raum Wohnung > 100 m²**
*** Bedarfsposition ohne GB
Ab 5,5 Raum Wohnung > 100 m²
Menge: 1,000 St

**01.01.0100 Zählerschrank Wohnung a. P.**
*** Bedarfsposition ohne GB
Brennstelle Zählerschrank auf Putz, Leistungsumfang wie
beschrieben
Menge: 1,000 St

**01.01.0110 Zählerschrank Wohnung u. P.**
*** Bedarfsposition ohne GB
Brennstelle Zählerschrank unter Putz, Leistungsumfang
wie beschrieben
Menge: 1,000 St

**01.01.0120 Zählerschrank Wohnung a. P. mit Verteilerfeld oberhalb**
*** Bedarfsposition ohne GB
Brennstelle Zählerschrank auf Putz mit Verteilerfeld
oberhalb, Leistungsumfang wie beschrieben
Menge: 1,000 St

**01.01.0130 Zählerschrank Wohnung u. P. mit Verteilerfeld oberhalb**
*** Bedarfsposition ohne GB
Brennstelle Zählerschrank unter Putz mit Verteilerfeld
oberhalb, Leistungsumfang wie beschrieben
Menge: 1,000 St

**01.01.0140 Zählerschrank Wohnung a. P. mit zwei Verteilerfeldern**
*** Bedarfsposition ohne GB
Brennstelle Zählerschrank auf Putz mit zwei
Verteilerfeldern, Leistungsumfang wie beschrieben
Menge: 1,000 St

**01.01.0150 Zählerschrank Wohnung u. P. mit zwei Verteilerfeldern**
*** Bedarfsposition ohne GB
Brennstelle Zählerschrank unter Putz mit zwei
Verteilerfeldern, Leistungsumfang wie beschrieben
Menge: 1,000 St

**01.01.0160 Überspannungsschutz Zählerschrank**
*** Bedarfsposition ohne GB
Überspannungsschutz für die unter Pos. 1.1.90 bis
1.1.140 beschriebenen Zählerschränke liefern und
betriebsfertig montieren, einschl. Klein- und
Verdrahtungsmaterial Die Installation ist mit dem
Bauleiter des AG abzustimmen!
Menge: 1,000 St

**01.01.0170 Überspannungsschutz Hausanschluß**
*** Bedarfsposition ohne GB
Überspannungsschutz am Hausanschluss für Hausanschlüsse
bis 250 A, einschl. aller erforderlichen Materialien
wie auf Putz Gehäuse, Verschraubungen,
Leitungs-/Verdrahtungsmaterial, etc., liefern und
betriebsfertig montieren Die Installation ist mit dem
Bauleiter des AG abzustimmen!
Menge: 1,000 St

**01.01.0180 Unterverteilung 3-reihig a. P.**
*** Bedarfsposition ohne GB
Brennstelle Unterverteilung 3-reihig auf Putz,
Leistungsumfang wie beschrieben
Menge: 1,000 St

**01.01.0190 Unterverteilung 4-reihig a.P.**
*** Bedarfsposition ohne GB
Brennstelle Unterverteilung 4-reihig auf Putz,
Leistungsumfang wie beschrieben
Menge: 1,000 Stck

**01.01.0200 Unterverteilung 3-reihig u. P.**
*** Bedarfsposition ohne GB
Brennstelle Unterverteilung 3-reihig unter Putz,
Leistungsumfang wie beschrieben
Menge: 1,000 St

**01.01.0210 Unterverteilung 4-reihig u.P.**
*** Bedarfsposition ohne GB
Brennstelle Unterverteilung 4-reihig unter Putz,
Leistungsumfang wie beschrieben
Menge: 1,000 Stck

**01.01.0220 Unterverteilung a. P. Relaissteuerung**
*** Bedarfsposition ohne GB
Brennstelle Unterverteilung auf Putz Relaissteuerung,
Leistungsumfang wie beschrieben
Menge: 1,000 St

**01.01.0230 Überspannungsschutz Unterverteilung**
*** Bedarfsposition ohne GB
Überspannungsschutz für die unter Pos. 1.1.150 bis
1.1.170 beschriebenen Unterverteilungen liefern und
betriebsfertig montieren, einschl. Klein- und
Verdrahtungsmaterial
Menge: 1,000 St

**01.01.0240 Wohnungszuleitung u. P.**
*** Bedarfsposition ohne GB
Brennstelle unter Putz Verlegung der Wohnungszuleitung,
Leistungsumfang wie beschrieben
Menge: 1,000 m

**01.01.0250 Wohnungszuleitung a. P.**
*** Bedarfsposition ohne GB
Brennstelle auf Putz Verlegung der Wohnungszuleitung,
Leistungsumfang wie beschrieben
Menge: 1,000 m

**01.01.0260 Brandschutzkanal Wohnungszuleitung**
*** Bedarfsposition ohne GB
Bremnnstelle Wohnungszuleitung in Brandschutzkanal,
Leistungsumfang wie beschrieben
Menge: 1,000 m

**01.01.0270 Wohnungszuleitung Kamin/vorhandener Kabelkanal**
*** Bedarfsposition ohne GB
Brennstelle Wohnungszuleitung in Kaminzug bzw.
Kabelkanal, Leistungsumfang wie beschrieben
Menge: 1,000 m

**01.01.0280 Vorbereitung Wohnungszuleitung**
*** Bedarfsposition ohne GB
Brennstelle Vorbereitung Wohnungszuleitung,
Leistungsumfang wie beschrieben
Menge: 1,000 St

**01.01.0290 Vorbereitung Sprechanlage**
*** Bedarfsposition ohne GB
Brennstelle Vorbereitung Sprechgerät, Leistungsumfang
wie beschrieben
Menge: 1,000 St

**01.01.0300 Taster Türöffner**
*** Bedarfsposition ohne GB
Brennstelle Taster Türöffner, Leistungsumfang wie
beschrieben
Menge: 1,000 St

**01.01.0310 Telekomanschluß neu**
*** Bedarfsposition ohne GB
Brennstelle Telekomanschluss neu, Leistungsumfang wie
beschrieben
Menge: 1,000 St

**01.01.0320 Telekomanschluss zusätzlich**
*** Bedarfsposition ohne GB
Brennstelle Telekomanschluss zusätzlich,
Leistungsumfang wie beschrieben
Menge: 1,000 St

**01.01.0330 Antennenschluss zusätzlich**
*** Bedarfsposition ohne GB
Brennstelle Antennenanschluss zusätzlich,
Leistungsumfang wie beschrieben
Menge: 1,000 St

**01.01.0340 Antenneanschluss neu**
*** Bedarfsposition ohne GB
Brennstelle Antenenanschluss neu, Leistungsumfang wie
beschrieben
Menge: 1,000 St

**01.01.0350 Brennstelle Mieterkeller/Abstellraum Dachboden**
*** Bedarfsposition ohne GB
Brennstelle Mieterkeller/Abstellraum
Dachboden,Leistungsumfang wie beschrieben
Menge: 1,000 St

**01.01.0360 Brennstelle Mieterkeller/Abstellraum Dachboden Zählerschrank**
*** Bedarfsposition ohne GB
Brennstelle Mieterkeller/Abstellraum Dachboden
Zählerschrank, Leistungsumfang wie beschrieben
Menge: 1,000 St

**01.01.0370 Brennstelle Waschmaschine/Trockner**
*** Bedarfsposition ohne GB
Brennstelle Waschmaschine/Trockner, Leistungsumfang wie
beschrieben
Menge: 1,000 St

**01.01.0380 Brennstelle Waschmaschine/Trockner Zählerschrank**
*** Bedarfsposition ohne GB
Brennstelle Waschmaschine/Trockner Zählefrschrank,
Leistungsumfang wie beschrieben
Menge: 1,000 St

**01.01.0390 Brennstelle Herdanschluss zusätzlich**
*** Bedarfsposition ohne GB
Brennstelle Herdanschluss zusätzlich, Leistungsumfang
wie beschrieben
Menge: 1,000 St

**01.01.0400 Brennstelle DDE**
*** Bedarfsposition ohne GB
Brennstelle DDE, Leistungsumfang wie beschrieben
Menge: 1,000 St

**01.01.0410 Brennstelle Warmwasserspeicher**
*** Bedarfsposition ohne GB
Brennstelle Warmwasserspeicher, Leistungsumfang wie
beschrieben
Menge: 1,000 St

**01.01.0420 Brennstelle Untertischgerät/Thermofix**
*** Bedarfsposition ohne GB
Brennstelle Untertischgerät/Thermofix, Leistungsumfang
wie beschrieben
Menge: 1,000 St

**01.01.0430 Brennstelle Mehrkosten RCD 63 A**
*** Bedarfsposition ohne GB
Ist ein RCD 63/0,03 A aufgrund der Netzform zu
montieren, ist der Mehrpreis zum RCD 40/0,03 A mit
dieser Position abzurechnen.

Kommt nur zur Anwendung in Kombination mit
Durchlauferhitzer im TT-Netz !

RCD betriebsfertig montieren inkl. Klein- und
Verdrahtungsmaterial
Menge: 1,000 St

**01.01.0440 Brennstelle Hauptpotentialausgleich komplett**
*** Bedarfsposition ohne GB
Brennstelle Hauptotentialausgleich des Gebäudes
komplett, Leistungsumfang wie beschrieben
Menge: 1,000 St

**01.01.0450 Brennstelle Erder für Hauptpotentialausgleich**
*** Bedarfsposition ohne GB
Brennstelle Erder für den Hauptpotentialausgleich des
Gebäudes, Leistungsumfang wie beschrieben
Menge: 1,000 St

**01.01.0460 Brennstelle Hauptpotentialausgleich überarbeiten**
*** Bedarfsposition ohne GB
Brennstelle Hauptpotentialausgleich des Gebäudes
überarbeiten, Leistung wie beschrieben
Menge: 1,000 St

#### Abschnitt 01.02 Einzelmodernisierung Ergänzung

*Hinweis*
Funktionalbeschreibung Einzelmodernisierung Ergänzung
vorhandener Installation

Zusätzlich zur Funktionalbeschreibung unter Titel 1.1
gelten hier nachfolgend beschriebene Bedingungen.
Die Ausstattung der Wohnung wird mit der Bauleitung vor
Ort festgelegt. Nach Fertigstellung der Installation
ist auch hier ein Prüfprotokoll, nach Vorlage des ZVEH,
zur Abnahme vorzulegen. Die Abrechnung erfolgt über
Brennstellen.
Sollte es erforderlich sein, vorhandenes
Schaltermaterial auszutauschen, sind die entsprecheden
Positionen aus dem Reparatur-EPA heranzuziehen. Eine
Abrechnung über die Brennstellenpositionen ist dann
nicht zulässig.

Alle Brennstellen beinhalten folgende Leistung:
Leitungsmaterial, Schalterdosen, Abzweigdosen u.P.
oder a. P. Feuchtraum, Dosendeckel, Schaltermaterial u.
P. oder a. P. Feuchtraum, Steck-/ Antennen - u.
Telefondosen, Abdeckrahmen (Kombirahmen anteilmäßig),
Wippen, alle Stemm-/ Schlitzarbeiten, evtl.
Rohr, Verdrahtungsmaterial, Verdrahtung, Klein- u.
Befestigungsmaterial, Lampenauslass (Decke und/oder
Wand).

Die Leitungsführung im Keller ist in
Kunststoffpanzerrohr oder Kabelkanal zu erstellen,
Nagelschellen sind hier nicht zulässig.

Brennstellen mit sep. Zuleitung beinhalten zu den
vorgenannten Leistungen die Stromkreisabsicherung inkl.
Sicherung, Verdrahtungsmaterial und deren Einbau.

Brennstelle Kreuzschaltung

Die Brennstelle Kreuzschaltung versteht sich mit drei
Stück Schaltmöglichkeiten und zwei Stück Decken- bzw.
Wandbrennstellen.
Weitere Schaltmöglichkeiten werden gesondert vergütet.

Über die Anzahl der Schaltmöglichkeiten sowie die
Positionierung der Lampenanschlüsse entscheided die
Bauleitung des AG!

Brennstelle E-Herd

Die Brennstelle Elektroherd versteht sich inkl.
Sicherungen und deren Einbau und Montage,
Verdrahtungsmaterial sowie Geräteanschlußdose unter
Putz.

Brennstelle Steckdosenanschluss Geschirrspüler, o.ä.

Die Brennstelle Steckdosenanschluss Geschirrspüler
(Untertischgerät, Waschmaschine, o.ä.) versteht sich
inkl. Sicherungen und deren Einbau und Montage,
Verdrahtungsmaterial sowie Geräteanschlußdose unter
Putz.

RCD Unterverteilung

Grundsätzlich ist eine bestehende
Wohnungsunterverteilung mit zwei
Fehlerstromschutzschaltern auszurüsten. Leistungsumfang
der Position - Brennstelle RCD - ist hier ein
Fehlerstromschutzschalter 4-pol. 40A / 0,03A inkl.
Verdrahtungsmaterial, das Umverdrahten der UV einschl.
Verdrahtungsmaterial, zusätzliche N/PE Klemmen etc..
Sollte kein FI in der Verteilung vorhanden sein, ist
die Position entsprechend mit 2 Stck. RCD abzurechnen.

**01.02.0010 Brennstelle in Ausschaltung**
*** Bedarfsposition ohne GB
Brennstelle in Ausschaltung, Leistungsumfang wie
beschrieben
Menge: 1,000 St

**01.02.0020 Brennstelle in Ausskontrollschaltung**
*** Bedarfsposition ohne GB
Brennstelle in Ausskontrollschaltung, Leistungsumfang
wie beschrieben
Menge: 1,000 St

**01.02.0030 Brennstelle in Wechselschaltung**
*** Bedarfsposition ohne GB
Brennstelle in Wechselschaltung, Leistungsumfang wie
beschrieben
Menge: 1,000 St

**01.02.0040 Brennstelle in Kreuzschaltung**
*** Bedarfsposition ohne GB
Brennstelle in Kreuzschaltung, Leistungsumfang wie
beschrieben
Menge: 1,000 St

**01.02.0050 Brennstelle Zusätzliche Schaltmöglichkeit**
*** Bedarfsposition ohne GB
Brennstelle Zusätzliche Schaltmöglichkeit zur
Kreuzschaltung installieren, Leistung wie beschrieben
Menge: 1,000 St

**01.02.0060 Brennstelle in Serienschaltung**
*** Bedarfsposition ohne GB
Brennstelle in Serienschaltung, Leistungsumfang wie
beschrieben
Menge: 1,000 St

**01.02.0070 Brennstelle in Ausskontrollschaltung einschl. FI**
*** Bedarfsposition ohne GB
Brennstelle in Ausskontrollschaltung, Leistungsumfang
wie beschrieben einschl. FI
Menge: 1,000 St

**01.02.0080 Brennstelle Steckdose**
*** Bedarfsposition ohne GB
Brennstelle Steckdose, Leistungsumfang wie beschrieben
Menge: 1,000 St

**01.02.0090 Brennstelle Steckdose 2-fach u.P.**
*** Bedarfsposition ohne GB
Brennstelle Steckdose 2-fach u. P., Leistungsumfang wie
beschrieben
Menge: 1,000 St

**01.02.0100 Brennstelle Steckdose 3-fach u. P.**
*** Bedarfsposition ohne GB
Brennstelle Steckdose 3-fach u. P., Leistungsumfang wie
beschrieben
Menge: 1,000 St

**01.02.0110 Brennstelle E-Herd**
*** Bedarfsposition ohne GB
Brennstelle E-Herd, Leistungsumfang wie beschrieben
Menge: 1,000 St

**01.02.0115 Brennstelle Steckdosenanschluss Geschirrspüler, o.ä.**
*** Bedarfsposition ohne GB
Brennstelle Steckdosenanschluss Geschirrspüler, o.ä.,
Leistungsumfang wie beschrieben
Menge: 1,000 St

**01.02.0120 RCD Unterverteilung**
*** Bedarfsposition ohne GB
Brennstelle RCD Unterverteilung, Leistungsumfang wie
beschrieben
Menge: 1,000 St

#### Abschnitt 01.03 Einzelmodernisierung Zusatz

*Hinweis*
Zulage USB-Steckdose

Der Bauleiter des AG legt fest, wo Steckdosen mit
USB-Ladegerät installiert werden. Ausführung der
Steckdose mit USB-A und USB-C Ladebuchse
Zulage, wenn Steckdosen als USB-Steckosen ausgeführt
werden.

Brennstelle Bauanschluss 32A

Die Brennstelle - Bauanschluss 32 A - versteht sich als
Baustromanschluss mit einer CEE-Steckdose 32A
einschließlich Sicherungselement 3-pol. und
Sicherungen, Verdrahtungs- u. Leitungsmaterial etc..
Der Anschluss erfolgt über den Wohnungszähler der zu
modernisierenden Wohnung.
Sollte der Wohnungszähler kein Drehstromzähler sein,
hat der AN unmittelbar nach Auftragserteilung beim
zuständigen EVU eine Zählerstellung zu beantragen.

Die Montage des Bauanschlusses in dieser Ausführung
erfolgt nur auf Anweisung durch die Bauleitung des AG!

Balkonsteckdose in Kontrollausschaltung

Balkonsteckdose (Produkt: BJ Allwetter 44) in
Kontrollausschaltung inkl. aller benötigter Materialien
wie Rahmen, UP-Dosen, Leitungsmaterial sowie Klemm- und
Anschlussarbeiten liefern und montieren.

Medienverteilung

Der Bauleiter des AG legt fest, ob in der Wohnung eine
Medienverteilung installiert wird. Der Telefonanschluss
endet in der Medienverteilung (1.TAE-Dose) und ist dann
gemäß der Position - Telekomanschluss neu - zu
installieren und abzurechnen.
Der Medienverteiler ist kompl. mit Tür (Wifi-Tür) und
Rahmen, Montageplatte, Gerätehaltern,TAE-Dose,
Steckdosenleiste inkl. Zuleitung und Sicherung, Stemm-
und Montagearbeiten zu installieren.

Netzwerkanschluss Cat 7

Der Bauleiter des AG legt fest in welchen Räumen ein
Netzwerkanschluss installiert wird.
Der Netzwerkanschluss wird dann von der
Medienverteilung aus Sternförmig zu den einzelnen
Netzwerkdosen verlegt und in der Verteilung auf das
Patchfeld aufgelgt.

Die Brennstelle versteht sich inkl. allem benötigtem
Leitungs- und Installationsmaterial, Anschlussdose und
RJ-45 Modul in der Verteilung und anschließender
Messung.

UP-Radio mit Bluetooth und DAB+

Die Brennstelle UP-Radio versteht sich einschl. aller
benötigten Komponenten des Radios (Lautsprecher,
Bediensteil, Abdeckungen, UP-Dose etc.) und der
Zuleitung.

Ausführung des Radios mit Bluetooth-Funktion und DAB+

LED-Einbaustrahler

Besteht aufgrund von abgehängter Decken die möglichkeit
Einbaustrahler zu installieren, so wird vom Bauleiter
festgelegt in welchen Räumen diese zu installieren
sind. (Beispielsweise Flur und/oder Bad). Es werden
Strahler mit einem maximalen Durchmesser von 68mm
verbaut. Bauform und Farbe in Absprache mit dem
Bauleiter des AG.

Brennstelle  inkl. aller benötigter Komponenten
(Strahler, Leuchtmittel, Leitungen, Klemmen, etc),
Herstellung des Deckenausschnittes.

Anschuss Rolladenantrieb

Die Bedienstelle des Rolladenantriebes ist in
Kombination mit dem Lichtschalter der jeweiligen Raumes
zu installieren. Für den Antrieb ist eine Schalterdose
u.P., die sich direkt neben dem  Rolladenkasten
befindet zu installieren. Die Anschlussletung ist
austauschbar vom Rolladenkasten zur Schalterdose am
Rolladenkasten in Leerrohr zu verlegen.

Brennstelle inkl. benötigtem Leitungs- und
Installationsmaterial, Jalousieschalter inkl Abdeckung
und Rahmen, Blindabdeckung inkl. Rahmen des jeweiligen
Schalterprogramms, Klemm- und Anschlussarbeiten (auch
des bauseitig geliefertem Rohrmotors), etc.

**01.03.0010 Zulage USB-Steckdose**
*** Bedarfsposition ohne GB
Zulage USB-Steckdose, Leistungsumfang wie beschrieben
Menge: 1,000 St

**01.03.0020 Brennstelle Bauanschluss 32A**
*** Bedarfsposition ohne GB
Brennstelle Bauanschluss 32A, Leistungsumfang wie
beschrieben
Menge: 1,000 St

**01.03.0030 Montage von Rauchwarnmelder bzw. CO-Warnmelder**
*** Bedarfsposition ohne GB
Demontage von Rauchwarnmelder bzw. CO-Warnmelder
einschl. Einlagerung (nicht an der Baustelle) sowie
deren Schraubmontage nach Fertigstellung der
Malerarbeiten in der MOD-Wohnung, die Erstmontage von
bauseits gestellten RWM bzw. CO-Meldern ist ebenfalls
mit dieser Position abzurechnen und gilt als pschl. für
alle Melder in der Wohnung
Menge: 1,000 psch

**01.03.0040 Balkonsteckdose in Kontrollausschaltung**
*** Bedarfsposition ohne GB
liefern und montieren, Leistung wie beschrieben
Menge: 1,000 psch

**01.03.0050 Mediaverteilung**
*** Bedarfsposition ohne GB
Medienverteilung liefern und montieren, Leistung wie
beschrieben
Menge: 1,000 Stck

**01.03.0060 Netzwerkanschluss Cat 7**
*** Bedarfsposition ohne GB
Netzwerkanschluss Cat 7 liefern und montieren, Leistung
wie beschrieben
Menge: 1,000 Stck

**01.03.0070 UP-Radio Bluetooth und DAB+**
*** Bedarfsposition ohne GB
UP-Radio Bluetooth und DAB+, liefern und montieren,
Leistung wie beschrieben
Menge: 1,000 Stck

**01.03.0080 LED-Einbaustrahler**
*** Bedarfsposition ohne GB
LED-Einbaustrahler liefern und montieren, Leistung wie
beschrieben
Menge: 1,000 Stck

**01.03.0090 Anschluss Rolladenantrieb**
*** Bedarfsposition ohne GB
Anschluss Rolladenantrieb liefern und montieren,
Leistung wie beschrieben
Menge: 1,000 Stck

**01.03.0100 Elektroherd 50 cm**
*** Bedarfsposition ohne GB
Elektroherd 50 cm als Standgerät in weiß mit Ceran mit
4 Kochfeldern und Backofen, liefern, montieren und
Betriebsfertig anschließen, inkl. Anschlussleitung und
Kleinmaterial.

Herstellervorgabe: Amica, Beko, o.ä.
Menge: 1,000 St

**01.03.0110 Elektroherd 60 cm**
*** Bedarfsposition ohne GB
Elektroherd 60 cm als Standgerät in weiß mit Ceranfeld
mit 4 Kochfeldern und Backofen, liefern, montieren und
Betriebsfertig anschließen, inkl. Anschlussleitung und
Kleinmaterial.

Herstellervorgabe: Amica, Beko, o.ä.
Menge: 1,000 St

**01.03.0111 Läutewerk a.P. / u.P.**
*** Bedarfsposition ohne GB
Läutewerk a.P. / u.P. liefern, montieren und
verdrahten, einschl. Kleinmaterial
Menge: 1,000 St

**01.03.0120 Ceranfeld**
*** Bedarfsposition ohne GB
Ceranfeld mit 4 Kochfeldern, liefern, montieren und
Betriebsfertig anschließen, inkl. Anschlussleitung und
Kleinmaterial.

Herstellervorgabe: Amica, Beko, o.ä.
Menge: 1,000 St

**01.03.0130 Einbaubackofen**
*** Bedarfsposition ohne GB
Einbaubackofen 60 cm liefern, montieren und
Betriebsfertig anschließen, inkl. Anschlussleitung und
Kleinmaterial.

Herstellervorgabe: Amica, Beko, o.ä.
Menge: 1,000 St

#### Abschnitt 01.04 Geräteaustausch (Schaltermaterial)

*Hinweis*
Die Positionen Schalter / Steckdosen verstehen sich
inkl. Wippe, ggf. Wippe mit Namensschild (einschl.
elektr. Beschriftung) oder Symbol, Abdeckrahmen,
Leuchtenanhänger und Steckdosenabdeckung. Das
Altmaterial ist fachgerecht zu entsorgen. Die Kosten
sind in die Positionen einzukalkulieren.

**01.04.0005 Prüfprotokoll bis 4 Raum - Wohnung**
*** Bedarfsposition ohne GB
Prüfen der elektrischen Anlage,
einschl. Dokumentation auf entsprechendem Formular
und Prüfplakette einschl. Sicht- und Funktionsprüfung
sowie
Dokumentation der Rauchwarnmelder- bzw. CO-Warnmelder.

Raumdefinition 4-Raum Wohnung:

Diele, Bad, Abstellraum, Kellerraum, Küche, Wohn- und
Schlafzimmer

Das Prüfprotokoll ist zwingend mit der Rechnung
einzureichen.
Menge: 1,000 psch

**01.04.0010 Wechselschalter u. P. / a. P.**
*** Bedarfsposition ohne GB
Wechselschalter unter / auf Putz, einschl.
Schalterwippe, Abdeckrahmen und Aufbaugehäuse,
liefern und montieren
Menge: 1,000 St

**01.04.0030 Serienschalter u. P. / a. P.**
*** Bedarfsposition ohne GB
Serienschalter unter / auf Putz, einschl.
Schalterwippe, Abdeckrahmen und Aufbaugehäuse,
liefern und montieren
Menge: 1,000 St

**01.04.0050 Kreuzschalter a. P. / u. P.**
*** Bedarfsposition ohne GB
Kreuzschalter unter / auf Putz, einschl.
Schalterwippe, Abdeckrahmen und Aufbaugehäuse,
liefern und montieren
Menge: 1,000 St

**01.04.0070 Wechselkontrollschalter u. P. / a. P.**
*** Bedarfsposition ohne GB
Wechselkontrollschalter unter / auf Putz, einschl.
Schalterwippe, Abdeckrahmen und Aufbaugehäuse,
liefern und montieren
Menge: 1,000 St

**01.04.0090 Taster u. P. / a. P.**
*** Bedarfsposition ohne GB
Taster unter / auf Putz, einschl. Schalterwippe und
Abdeckrahmen, liefern und montieren
Menge: 1,000 St

**01.04.0100 Taster beleuchtet u. P. / a. P.**
*** Bedarfsposition ohne GB
Taster beleuchtet unter / auf Putz, einschl.
Schalterwippe, Abdeckrahmen und Aufbaugehäuse,
liefern und montieren
Menge: 1,000 St

**01.04.0120 Abdeckrahmen 1-fach**
*** Bedarfsposition ohne GB
Abdeckrahmen 1-fach liefern und montieren
Menge: 1,000 St

**01.04.0130 Abdeckrahmen 2-fach**
*** Bedarfsposition ohne GB
Abdeckrahmen 2-fach liefern und montieren
Menge: 1,000 St

**01.04.0140 Abdeckrahmen 3-fach**
*** Bedarfsposition ohne GB
Abdeckrahmen 3-fach liefern und montieren
Menge: 1,000 St

**01.04.0150 Abdeckrahmen 4-fach**
*** Bedarfsposition ohne GB
Abdeckrahmen 4-fach liefern und montieren
Menge: 1,000 St

**01.04.0160 Antennenzentralplatte 3 bzw.4-Loch**
*** Bedarfsposition ohne GB
Antennenzentralplatte für Antennendosen mit 3
bzw.4-Loch
liefern und montieren
Menge: 1,000 St

**01.04.0200 Herdanschlussdose u. P. / a. P.**
*** Bedarfsposition ohne GB
Herdanschlussdose unter / auf Putz, liefern
und montieren
Menge: 1,000 St

**01.04.0230 Schuko-/Kombisteckdose u. P. / a. P.**
*** Bedarfsposition ohne GB
Schukosteckdose unter / auf Putz,
bzw. Kombisteckdose u. P. liefern
und montieren, einschl. Aufbaugehäuse Abdeckrahmen für
Kombisteckdosen sind
anteilmäßig einzurechnen!
Menge: 1,000 St

**01.04.0240 Kombisteckdose u. P. mit Klappdeckel**
*** Bedarfsposition ohne GB
Kombisteckdose unter Putz mit Klappdeckel
und Abdeckrahmen, liefern und montieren
Menge: 1,000 St

**01.04.0270 Schukosteckdose mit FI u. P.**
*** Bedarfsposition ohne GB
Schukosteckdose mit eingebautem FI
(Schukomat) unter Putz liefern und montieren
Menge: 1,000 St

**01.04.0280 Schukosteckdose mit FI IP 44 u. P.**
*** Bedarfsposition ohne GB
Schukosteckdose mit eingebautem FI (Schukomat),
Schutzart IP 44, unter Putz liefern und montieren
Menge: 1,000 St

**01.04.0290 Aussensteckdose u. P.**
*** Bedarfsposition ohne GB
Aussensteckdose IP 44 unter Putz, inkl.
Abdedckrahmen und Klappdeckel, liefern und
montieren
Menge: 1,000 St

**01.04.0300 Schukosteckdose 2-fach u. P. / a. P.**
*** Bedarfsposition ohne GB
Schukosteckdose 2-fach unter / auf Putz, einschl.
Abdeckrahmen, Aufbaugehäuse
liefern und montieren
Menge: 1,000 St

**01.04.0320 Schukosteckdose 3-fach u. P. / a. P.**
*** Bedarfsposition ohne GB
Schukosteckdose 3-fach unter / auf Putz, einschl.
Abdeckrahmen, Aufbaugehäuse
liefern und montieren
Menge: 1,000 St

**01.04.0330 Blindabdeckung u. P.**
*** Bedarfsposition ohne GB
Blindabdeckung unter Putz, einschl. Abdeckrahmen,
liefern und montieren
Menge: 1,000 St

**01.04.0350 Telefondose u. P. / a. P.**
*** Bedarfsposition ohne GB
Telefonanschlussdose TAE NFN, auf / unter Putz,
kompl. mit Rahmen u. Abdeckung, liefern, montieren
und anschließen
Menge: 1,000 St

**01.04.0370 Antennendose u. P.**
*** Bedarfsposition ohne GB
Antennendose unter Putz, kompl. mit Abdeckung
u. Rahmen, liefern, montieren und anschließen
Menge: 1,000 St

**01.04.0380 Aufbaugehäuse**
*** Bedarfsposition ohne GB
Aufbaugehäuse für die Antennendose bei
Aufputzmontage, liefern und montieren
Menge: 1,000 St

**01.04.0400 Lüsterklemme an Lampenanschluss**
*** Bedarfsposition ohne GB
Lüsterklemme an Lampenauslass liefern und
montieren
Position kommt nicht in Verbindung mit Position
"Lampenfassung" zur Abrechnung!
Menge: 1,000 St

**01.04.0460 Dosendeckel für Abzweig- / Schalterdose**
*** Bedarfsposition ohne GB
Dosendeckel für Schalter- oder Abzweigdose
liefern und montieren
Menge: 1,000 St

**01.04.0480 Sprechgerät Siedle**
*** Bedarfsposition ohne GB
Sprechgerät Siedle HTA 811-0 als Ersatz oder Austausch
für vorhandenes Sprechgerät,
liefern und montieren.

Inkl. Verlängerung und ggf. umlegen der vorhandenen
Leitung, Verdrahtungs- und Klemmarbeiten sowie
Programmierung.
Menge: 1,000 St

**01.04.0490 Sprechgerät Gira**
*** Bedarfsposition ohne GB
Sprechgerät Gira 125003 o.ä  inkl. Rahmen als Ersatz
oder Austausch für vorhandenes Sprechgerät,
liefern und montieren.

Inkl. Verlängerung und ggf. umlegen der vorhandenen
Leitung, Verdrahtungs- und Klemmarbeiten sowie
Programmierung.
Menge: 1,000 St

**01.04.0500 Sprechgerät STR**
*** Bedarfsposition ohne GB
Sprechgerät STR 2001/2 o.ä. als Ersatz oder Austausch
für vorhandenes Sprechgerät,
liefern und montieren.

Inkl. Verlängerung und ggf. umlegen der vorhandenen
Leitung, Verdrahtungs- und Klemmarbeiten sowie
Programmierung.
Menge: 1,000 St

**01.04.0510 Sprechgerät Ritto**
Sprechgerät Ritto 1763070 o.ä. als Ersatz oder
Austausch für vorhandenes Sprechgerät,
liefern und montieren.

Inkl. Verlängerung und ggf. umlegen der vorhandenen
Leitung, Verdrahtungs- und Klemmarbeiten sowie
Programmierung.
Menge: 1,000 St

USt %: 19,00
